# Pepperl+Fuchs Ausschreibungstexte GAEB90
Leistungsbeschreibung (GAEB 90, DA81)
Währung: EUR
Auftraggeber: Pepperl+Fuchs GmbH

## Leistungsverzeichnis
Datum: 09.03.17

**1 S1SD-1FI-1R**
1-channel signal conditioner, 24 V DC supply
Input for 2- or 3-wire sensors, Input frequency
10 mHz ... 50 kHz, Relay contact output

Technical data:
General specifications
Signal type  Digital Input
Supply
Connection  Power Bus or terminals 1-, 2+
Rated voltage  16.8 ... 31.2 V DC
Power dissipation  0.6 W
Power consumption  1.1 W
Input
NAMUR sensor
Type  2-wire
Connection  terminals 5+, 6
Signal  acc. to EN 60947-5-6 (NAMUR)
Sensor supply  8 V
Open-circuit  < 0.1 mA
Switching point  1.2 ... 2.1 mA
Short-circuit  > 6 mA
Input impedance  1 kOhm
Mechanical contact
Type  2-wire
Connection  terminals 5+, 6
Sensor supply  15 V
External supply  16.8 ... 31.2 V DC
Switching point  8 ... 10 V / 1.2 ... 2.1 mA
Frequency  0 ... 50 Hz, debounce filter
Input impedance  4 kOhm
SN sensor
Type  2-wire
Connection  terminals 5+, 6
Sensor supply  8 V
Open-circuit  < 0.1 mA
Switching point  1.2 ... 2.1 mA
Short-circuit  > 6 mA
Input impedance  1 kOhm
2-wire DC sensor
Type  2-wire
Connection  terminals 5+, 6
Signal  acc. to EN 60947-5-2
Sensor supply 16 V/25 mA, short-circuit protected
External supply  16.8 ... 31.2 V DC
Switching point  4 ... 6 V
Input impedance  1 kOhm
S0 sensor
Type  2-wire
Connection  terminals 5+, 6
Signal  acc. to EN 62053-31, Type B
Sensor supply  15 V
Switching point  0.15 ... 2 mA
Input impedance  4 kOhm
NPN sensor
Type  3-wire
Connection  terminals 5+, 6, 7-
Signal  acc. to EN 60947-5-2
Sensor supply 16 V/25 mA, short-circuit protected
External supply  16.8 ... 31.2 V DC
Switching point  3 ... 5 V
Input impedance  4 kOhm
PNP sensor
Type  3-wire
Connection  terminals 5+, 6, 7-
Signal  acc. to EN 60947-5-2
Sensor supply 16 V/25 mA, short-circuit protected
External supply  16.8 ... 31.2 V DC
Switching point  8 ... 10 V
Input impedance  4 kOhm
AC source
Connection  terminals 6, 7-
Signal  max. +- 30 V
Switching point  150 ... 400 mV
Input impedance  4 kOhm
Function input
Connection  terminal 8
Open loop voltage  7.5 V
Input impedance  approx. 50 kOhm
Function 1  activation start-up override
Switching point  < 3 V, edge triggered
Adjustment range  1 ... 6500 s
Function 2  reset restart inhibit
Switching point  > 12 V, edge triggered
Output
Connection  terminals 3, 4:
Output  signal, relay
Contact loading  253 V AC/2 A/cos Phi
  > 0.7; 126.5 V AC/4 A/cos Phi
  > 0.7; 30 V DC/2 A resistive load
Minimum switch current  2 mA / 24 V DC
Energized/De-energized delay <=  20 ms / <=  20 ms
Mechanical life  10<sup>7 switching cycles
Transfer characteristics
Measuring time  <= 100 ms
Deviation  0.1 % of measured value
Influence of ambient temperature  < 100 ppm/K
  of the measured value
Frequency range  0.01 ... 50000 Hz
Galvanic isolation
Output/power supply  safe electrical isolation
  by reinforced insulation according to
IEC/EN 61010-1, rated insulation voltage 300 Veff
  test voltage 3 kV, 50 Hz, 1 min
Input/Other circuits  safe electrical isolation
  by reinforced insulation according to
 IEC/EN 61010-1, rated insulation voltage 300 Veff
  test voltage 3 kV, 50 Hz, 1 min
Directive conformity
Electromagnetic compatibility
Directive 2014/30/EU  EN 61326-1:2013
Low voltage
Directive 2014/35/EU  EN 61010-1:2010
Conformity
Degree of protection  IEC 60529:2001
Protection against electrical shockEN 61010-1:2010
Ambient conditions
Ambient temperature -25 ... 70 °C (-13 ... 158 °F)
Storage temperature -40 ... 85 °C (-40 ... 185 °F)
Damaging gas  designed for operation
  in environmental conditions acc. To
Mechanical specifications  ISA-S71.04-1985
Connection type  screw terminals
Core cross-section 0.5 ... 2.5 mm2, 20 ... 14 AWG
Degree of protection  IP20
Mass  approx. 60 g
Dimensions  6.2 x 97 x 107 mm, housing type S1
Mounting  on 35 mm DIN mounting rail
General information
Supplementary informationObserve the certificates,
  declarations of conformity,instruction
  manuals, and manuals where applicable.
  For information see www.pepperl-fuchs.com.

Order data:
Manufacturer:  Pepperl+Fuchs GmbH or equivalent
Type:  S1SD-1FI-1R
Order number:  286050 or comparable
Menge: 0,001 Stk

USt %: 19,00
